# Terminal de arejamento

- Propriedade do ficheiro: CYPE INGENIEROS, S.A.
- Formato: FIEBDC-3/2002
- Moeda: EUR
- Custos indirectos: 3.00 %
- IVA: 23.00 %

## I Instalações

### IS Drenagem de águas

#### ISB Tubos de queda

**ISB044** Ud Terminal de arejamento.
Chapéu de ventilação de PVC, de 110 mm de diâmetro, "JIMTEN-ALIAXIS", para tubagem de ventilação, ligado ao extremo superior do tubo de queda com união colada com adesivo. Inclusive líquido de limpeza e adesivo para tubos e acessórios de PVC.
Inclui: Marcação. Montagem e ligação.
Critério de medição de projecto: Número de unidades previstas, segundo documentação gráfica de Projecto.
Critério de medição de obra: Medir-se-á o número de unidades realmente executadas segundo especificações de Projecto.

| Código | Un | Descrição | Rendimento | Preço | Importância |
|---|---|---|---|---|---|
| mt36vpj030i | Ud | Chapéu de ventilação de PVC, de 110 mm de diâmetro, "JIMTEN-ALIAXIS", para tubagem de ventilação. (material) | 1.000 | 27.00 | 27.00 |
| mt11var009 | l | Líquido de limpeza para colagem com adesivo de tubos e acessórios de PVC. (material) | 0.008 | 37.60 | 0.30 |
| mt11var010 | l | Cola para tubos e acessórios de PVC. (material) | 0.004 | 47.92 | 0.19 |
| mo008 | h | Oficial de 1ª canalizador. (mão de obra) | 0.150 | 25.32 | 3.80 |
| mo107 | h | Ajudante de canalizador. (mão de obra) | 0.150 | 23.99 | 3.60 |
| % | % | Custos directos complementares | 2 % | 34.89 | 0.70 |
|  |  | Custos directos |  |  | 35.59 |
