# Caleira à vista de peças pré-formadas

- Propriedade do ficheiro: CYPE INGENIEROS, S.A.
- Formato: FIEBDC-3/2002
- Moeda: EUR
- Custos indirectos: 3.00 %
- IVA: 23.00 %

## I Instalações

### IS Drenagem de águas

#### ISC Caleiras

**ISC010** m Caleira à vista de peças pré-formadas.
Caleira circular de PVC, série Circular 25, para colar, modelo LG25 "JIMTEN-ALIAXIS", de desenvolvimento 250 mm, cor branca RAL 9003, para recolha de águas, formada por peças pré-formadas, fixadas com ganchos especiais de fixação ao beirado, com uma pendente mínima de 0,5%. Inclusive suportes, esquinas, tampas, remates finais, peças de ligação a tubos de queda e peças especiais.
Inclui: Marcação do traçado da caleira e da localização dos elementos de fixação. Fixação do material auxiliar para montagem e fixação à obra. Montagem, ligação e verificação do seu correcto funcionamento.
Critério de medição de projecto: Comprimento medido segundo documentação gráfica de Projecto.
Critério de medição de obra: Medir-se-á o comprimento realmente executado segundo especificações de Projecto.

| Código | Un | Descrição | Rendimento | Preço | Importância |
|---|---|---|---|---|---|
| mt36cbj030sag | m | Caleira circular de PVC, série Circular 25, para colar, modelo LG25 "JIMTEN-ALIAXIS", de desenvolvimento 250 mm, cor branca RAL 9003, segundo EN 607, com o preço incrementado em 30% relativamente a suportes, esquinas, tampas, remates finais, peças de ligação a tubos de queda e peças especiais. (material) | 1.100 | 10.11 | 11.12 |
| mo008 | h | Oficial de 1ª canalizador. (mão de obra) | 0.200 | 25.32 | 5.06 |
| mo107 | h | Ajudante de canalizador. (mão de obra) | 0.200 | 23.99 | 4.80 |
| % | % | Custos directos complementares | 2 % | 20.98 | 0.42 |
|  |  | Custos directos |  |  | 21.40 |
