# Caixa pré-fabricada

- Propriedade do ficheiro: CYPE INGENIEROS, S.A.
- Formato: FIEBDC-3/2002
- Moeda: EUR
- Custos indirectos: 3.00 %
- IVA: 23.00 %

## U Infra-estruturas no logradouro

### UA Drenagens complementares

#### UAA Caixas

**UAA012** Ud Caixa pré-fabricada.
Caixa de passagem enterrada, pré-fabricada de betão, de dimensões interiores 40x40x50 cm, sobre base de betão simples C20/25 (X0(P); D25; S2; Cl 1,0) de 20 cm de espessura, com aro e tampa pré-fabricados de betão armado e fecho hermético à passagem dos odores mefíticos.
Critérios considerados na determinação do preço da unidade de obra: O preço não inclui a escavação nem o enchimento do tardoz.
Inclui: Marcação. Betonagem e compactação do betão na execução da base. Colocação da caixa pré-fabricada. Execução de furos para a ligação dos colectores à caixa. Ligação dos colectores à caixa. Colocação da tampa e dos acessórios. Verificação do seu correcto funcionamento.
Critério de medição de projecto: Número de unidades previstas, segundo documentação gráfica de Projecto.
Critério de medição de obra: Medir-se-á o número de unidades realmente executadas segundo especificações de Projecto.

| Código | Un | Descrição | Rendimento | Preço | Importância |
|---|---|---|---|---|---|
| mt10hmf020fa | m³ | Betão simples C20/25 (X0(P); D25; S2; Cl 1,0), fabricado em central, segundo NP EN 206. (material) | 0.098 | 74.97 | 7.35 |
| mt11arh010b | Ud | Caixa de passagem com fundo, visitável, pré-fabricada de betão fck=25 MPa, de 40x40x50 cm de medidas interiores, para saneamento. (material) | 1.000 | 36.44 | 36.44 |
| mt11arh020b | Ud | Aro e tampa pré-fabricados de betão armado fck=25 MPa, para caixas de saneamento de 40x40 cm, espessura da tampa 4 cm, com fecho hermético à passagem dos odores mefíticos. (material) | 1.000 | 12.43 | 12.43 |
| au00auh020 |  | Calha para descarga do betão. | 1.000 | 0.00 | 0.00 |
| au00auh040 |  | Vibrador de betão, eléctrico. | 1.000 | 0.00 | 0.00 |
| mo041 | h | Oficial de 1ª construção de obra civil. (mão de obra) | 0.500 | 24.63 | 12.32 |
| mo087 | h | Ajudante de construção de obra civil. (mão de obra) | 0.370 | 24.04 | 8.89 |
| % | % | Custos directos complementares | 2 % | 77.43 | 1.55 |
|  |  | Custos directos |  |  | 78.98 |
