# Terminal de arejamento

- Propriedade do ficheiro: CYPE Ingenieros S.A.
- Formato: FIEBDC-3/2016
- Programa: Gerador de preços para construção civil. CYPE Ingenieros, S.A.
- Data: 06/06/2025
- Moeda: EUR
- Custos indirectos: 3 %
- IVA: 23 %

## I Instalações

### IS Drenagem de águas

#### ISB Tubos de queda

**ISB044** Ud Terminal de arejamento.
Chapéu de ventilação de PVC, de 110 mm de diâmetro, "JIMTEN-ALIAXIS", para tubagem de ventilação, ligado ao extremo superior do tubo de queda com união colada com adesivo. Inclusive líquido de limpeza e adesivo para tubos e acessórios de PVC.
Inclui: Marcação. Montagem e ligação.
Critério de medição de projecto: Número de unidades previstas, segundo documentação gráfica de Projecto.
Critério de medição de obra: Medir-se-á o número de unidades realmente executadas segundo especificações de Projecto.

| Código | Un | Descrição | Rendimento | Preço | Importância |
|---|---|---|---|---|---|
| mt36vpj030i | Ud | Chapéu de ventilação de PVC, de 110 mm de diâmetro, "JIMTEN-ALIAXIS", para tubagem de ventilação. (material) | 1 | 27 | 27.000 |
| mt11var009 | l | Líquido de limpeza para colagem com adesivo de tubos e acessórios de PVC. (material) | 0.008 | 37.6 | 0.301 |
| mt11var010 | l | Cola para tubos e acessórios de PVC. (material) | 0.004 | 47.92 | 0.192 |
| mo008 | h | Oficial de 1ª canalizador. (mão de obra) | 0.15 | 25.32 | 3.798 |
| mo107 | h | Ajudante de canalizador. (mão de obra) | 0.15 | 23.99 | 3.599 |
| % | % | Custos directos complementares | 2 % | 34.890 | 0.698 |
|  |  | Custos directos |  |  | 35.588 |

Resíduos:
- colocação: mt36vpj030i Chapéu de ventilação de PVC, de 110 mm de diâmetro, "JIMTEN-ALIAXIS", para tubagem de ventilação; factor de resíduo 0.0247262
- colocação: mt11var009 Líquido de limpeza para colagem com adesivo de tubos e acessórios de PVC; factor de resíduo 0.0275

## Recursos

**mt36vpj030i** Ud Chapéu de ventilação de PVC, de 110 mm de diâmetro, "JIMTEN-ALIAXIS", para tubagem de ventilação
Dados técnicos: Custo energético 40.709 MJ; Emissão de CO2 2.051 kg; Código LER 17 02 03; Massa do elemento 0.42 kg; Volume 0.0007 m3
Resíduos:
- embalagem: re150101 Embalagens de papel e cartão. (componente de resíduo); rendimento 0.037 kg; Código LER 15 01 01; Massa do elemento 1 kg; Volume 0.001333 m3

**mt11var009** l Líquido de limpeza para colagem com adesivo de tubos e acessórios de PVC
Dados técnicos: Custo energético 3.819 MJ; Emissão de CO2 0.202 kg; Código LER 20 01 30; Massa do elemento 1 kg; Volume 0.001 m3
Resíduos:
- embalagem: re170203 Plástico. (componente de resíduo); rendimento 0.032 kg; Código LER 17 02 03; Massa do elemento 1 kg; Volume 0.001667 m3
