# Sumidouro para caleira, sistema Akasison "JIMTEN-ALIAXIS"

- Propriedade do ficheiro: CYPE Ingenieros S.A.
- Formato: FIEBDC-3/2016
- Programa: Gerador de preços para construção civil. CYPE Ingenieros, S.A.
- Data: 06/06/2025
- Moeda: EUR
- Custos indirectos: 3 %
- IVA: 23 %

## I Instalações

### IS Drenagem de águas

#### ISC Caleiras

**ISC025** Ud Sumidouro para caleira, sistema Akasison "JIMTEN-ALIAXIS".
Sumidouro para caleira, composto de sumidouro sifonado de aço galvanizado, sistema Akasison, modelo R63 "JIMTEN-ALIAXIS", de saída vertical, com rosca de 2" de diâmetro e grelha convexa de alumínio, com o manguito conector com rosca, o tubagem vertical e a curva, todos do mesmo diâmetro que o sumidouro.
Inclui: Marcação. Colocação.
Critério de medição de projecto: Número de unidades previstas, segundo documentação gráfica de Projecto.
Critério de medição de obra: Medir-se-á o número de unidades realmente executadas segundo especificações de Projecto.

| Código | Un | Descrição | Rendimento | Preço | Importância |
|---|---|---|---|---|---|
| mt11aka013a | Ud | Sumidouro sifonado de aço galvanizado, sistema Akasison, modelo R63 "JIMTEN-ALIAXIS", de saída vertical, com rosca de 2" de diâmetro e grelha convexa de alumínio, segundo NP EN 1253. (material) | 1 | 423.25 | 423.250 |
| mt11aka032a | Ud | Manguito conector de polietileno de alta densidade (PEAD/HDPE), com rosca de 2", para sumidouro sifonado, sistema Akasison "JIMTEN-ALIAXIS". (material) | 1 | 21.73 | 21.730 |
| mt11aka040fa | m | Tubagem temperada através de tratamento térmico adicional, de polietileno de alta densidade (PEAD/HDPE), de 75 mm de diâmetro exterior e 3 mm de espessura, sistema Akasison "JIMTEN-ALIAXIS", em tramos de 5 m de comprimento. (material) | 0.8 | 7 | 5.600 |
| mt11aka050e | Ud | Curva 90° de polietileno de alta densidade (PEAD/HDPE), de 75 mm de diâmetro exterior e 3 mm de espessura, sistema Akasison "JIMTEN-ALIAXIS". (material) | 1 | 4 | 4.000 |
| mo008 | h | Oficial de 1ª canalizador. (mão de obra) | 0.5 | 25.32 | 12.660 |
| mo107 | h | Ajudante de canalizador. (mão de obra) | 0.5 | 23.99 | 11.995 |
| % | % | Custos directos complementares | 2 % | 479.235 | 9.585 |
|  |  | Custos directos |  |  | 488.820 |

Resíduos:
- colocação: mt11aka032a; factor de resíduo 0.0254
- colocação: mt11aka040fa; factor de resíduo 0.02744
- colocação: mt11aka050e; factor de resíduo 0.0275

## Recursos

**mt11aka032a** Ud Manguito conector de polietileno de alta densidade (PEAD/HDPE)
Dados técnicos: Custo energético 0.988 MJ; Emissão de CO2 0.079 kg; Código LER 17 02 03; Massa do elemento 0.01 kg; Volume 0.000017 m3
Resíduos:
- embalagem: re150101 Embalagens de papel e cartão. (componente de resíduo); rendimento 0.036 kg; Código LER 15 01 01; Massa do elemento 1 kg; Volume 0.001333 m3

**mt11aka040fa** m Tubagem temperada através de tratamento térmico adicional
Dados técnicos: Custo energético 67.816 MJ; Emissão de CO2 3.367 kg; Código LER 17 02 03; Massa do elemento 0.7 kg; Volume 0.001167 m3

**mt11aka050e** Ud Curva 90° de polietileno de alta densidade (PEAD/HDPE)
Dados técnicos: Custo energético 28.114 MJ; Emissão de CO2 1.425 kg; Código LER 17 02 03; Massa do elemento 0.29 kg; Volume 0.000483 m3
Resíduos:
- embalagem: re150101 Embalagens de papel e cartão; rendimento 0.035 kg
