# Impermeabilização sob revestimento em locais húmidos, com lâminas de poliolefinas

- Propriedade do ficheiro: CYPE Ingenieros S.A.
- Formato: FIEBDC-3/2016
- Programa: Gerador de preços para construção civil. CYPE Ingenieros, S.A.
- Data: 06/06/2025
- Moeda: EUR
- Custos indirectos: 3 %
- IVA: 23 %

## N Isolamentos e impermeabilizações

### NI Impermeabilizações

#### NIH Locais húmidos

**NIH010** m² Impermeabilização sob revestimento em locais húmidos, com lâminas de poliolefinas.
Impermeabilização sob revestimento cerâmico ou de pedra, em paramentos verticais e horizontais de locais húmidos, com lâmina impermeabilizante flexível tipo EVAC, A-145 "JIMTEN-ALIAXIS", de 0,42 mm de espessura e 245 g/m², fornecida em rolos de 2 m de comprimento e 1,5 m de largura, fixada ao suporte com cimento cola melhorado, C2 E, com tempo de colocação ampliado. Inclusive complementos de reforço em tratamento de pontos singulares com argamassa cimentícia impermeabilizante flexível bicomponente, de cor cinzento.
Critérios considerados na determinação do preço da unidade de obra: O preço não inclui o revestimento.
Inclui: Corte e preparação das lâminas de poliolefinas. Espalhamento do cimento cola. Colocação da impermeabilização. Execução de reforços em pontos singulares. Resolução de uniões. Vedação de juntas elásticas.
Critério de medição de projecto: Superfície medida segundo documentação gráfica de Projecto.
Critério de medição de obra: Medir-se-á a superfície realmente executada segundo especificações de Projecto.

| Código | Un | Descrição | Rendimento | Preço | Importância |
|---|---|---|---|---|---|
| mt09mcr250a | kg | Cimento cola melhorado, C2 E, com tempo de colocação ampliado, segundo NP EN 12004, para a fixação de geomembranas, composto por cimentos especiais, inertes seleccionados e resinas sintéticas. (material) | 2 | 0.7 | 1.400 |
| mt15rej100a | m² | Lâmina impermeabilizante flexível tipo EVAC, A-145 "JIMTEN-ALIAXIS", de 0,42 mm de espessura e 245 g/m², fornecida em rolos de 2 m de comprimento e 1,5 m de largura, segundo EN 13956. (material) | 1.05 | 40.8 | 42.840 |
| mt09bmr220a | kg | Argamassa cimentícia impermeabilizante flexível bicomponente, de cor cinzento, com resistência aos sulfatos, ao gelo e à intempérie e apta para estar em contacto com agua potável, segundo NP EN 1504-2, Euroclasse F de reacção ao fogo, segundo NP EN 13501-1, para aplicar em interiores e exteriores. (material) | 0.75 | 0.81 | 0.608 |
| mt15sja025a | Ud | Cartucho de silicone acético monocomponente, anti-bolor, cor branco, de 310 ml. (material) | 0.1 | 7.39 | 0.739 |
| mo029 | h | Oficial de 1ª aplicador de lâminas impermeabilizantes. (mão de obra) | 0.12 | 24.63 | 2.956 |
| mo067 | h | Ajudante de aplicador de lâminas impermeabilizantes. (mão de obra) | 0.12 | 24.04 | 2.885 |
| % | % | Custos directos complementares | 2 % | 51.428 | 1.029 |
|  |  | Custos directos |  |  | 52.457 |

Resíduos:
- colocação: mt09mcr250a; factor de resíduo 0.07
- colocação: mt15rej100a; factor de resíduo 0.035
- colocação: mt09bmr220a; factor de resíduo 0.0198
- colocação: mt15sja025a Cartucho de silicone acético monocomponente, anti-bolor, cor branco, de 310 ml; factor de resíduo 0.06

## Recursos

**mt09mcr250a** kg Cimento cola melhorado
Dados técnicos: Custo energético 3.871 MJ; Emissão de CO2 0.344 kg; Código LER 17 09 04; Massa do elemento 1 kg; Volume 0.000667 m3
Resíduos:
- embalagem: re170203 Plástico. (componente de resíduo); rendimento 0.003 kg; Código LER 17 02 03; Massa do elemento 1 kg; Volume 0.001667 m3

**mt15rej100a** m² Lâmina impermeabilizante flexível tipo EVAC
Dados técnicos: Custo energético 30.517 MJ; Emissão de CO2 1.515 kg; Código LER 17 02 03; Massa do elemento 0.245 kg; Volume 0.000408 m3
Resíduos:
- embalagem: re170203 Plástico; rendimento 0.07 kg

**mt09bmr220a** kg Argamassa cimentícia impermeabilizante flexível bicomponente
Dados técnicos: Custo energético 19.706 MJ; Emissão de CO2 0.677 kg; Código LER 17 01 01; Massa do elemento 1 kg; Volume 0.000667 m3
Resíduos:
- embalagem: re150101 Embalagens de papel e cartão. (componente de resíduo); rendimento 0.003 kg; Código LER 15 01 01; Massa do elemento 1 kg; Volume 0.001333 m3
- embalagem: re170203 Plástico; rendimento 0.005 kg

**mt15sja025a** Ud Cartucho de silicone acético monocomponente, anti-bolor, cor branco, de 310 ml
Dados técnicos: Custo energético 87.088 MJ; Emissão de CO2 3.667 kg; Código LER 17 09 04; Massa do elemento 0.45 kg; Volume 0.0003 m3
Resíduos:
- embalagem: re170203 Plástico; rendimento 0.1 kg
