# Sumidouro sifonado

- Propriedade do ficheiro: CYPE INGENIEROS, S.A.
- Formato: FIEBDC-3/2002
- Moeda: EUR
- Custos indirectos: 3.00 %
- IVA: 23.00 %

## A Acondicionamento do terreno

### AS Redes de drenagem horizontais

#### ASI Drenagens em pavimentos

**ASI020** Ud Sumidouro sifonado.
Instalação de sumidouro sifonado de PVC, S-192 "JIMTEN-ALIAXIS", de saída vertical de 40/50 mm de diâmetro, com grelha plana de PVC de 105x105 mm, cor cinzento, para recolha de águas pluviais ou de locais húmidos. Inclusive acessórios de montagem, peças especiais e elementos de fixação.
Inclui: Marcação. Montagem, ligação e verificação do seu correcto funcionamento.
Critério de medição de projecto: Número de unidades previstas, segundo documentação gráfica de Projecto.
Critério de medição de obra: Medir-se-á o número de unidades realmente executadas segundo especificações de Projecto.

| Código | Un | Descrição | Rendimento | Preço | Importância |
|---|---|---|---|---|---|
| mt11suj020aca | Ud | Sumidouro sifonado de PVC, S-192 "JIMTEN-ALIAXIS", de saída vertical de 40/50 mm de diâmetro, com grelha plana de PVC de 105x105 mm, cor cinzento. (material) | 1.000 | 8.21 | 8.21 |
| mt11var020 | Ud | Kit de acessórios de montagem, peças especiais e elementos de fixação, para saneamento. (material) | 1.000 | 0.75 | 0.75 |
| mo008 | h | Oficial de 1ª canalizador. (mão de obra) | 0.348 | 25.32 | 8.81 |
| % | % | Custos directos complementares | 2 % | 17.77 | 0.36 |
|  |  | Custos directos |  |  | 18.13 |
