# Tubagem de polipropileno copolímero random resistente à temperatura (PP-RCT), "JIMTEN-ALIAXIS"

- Propriedade do ficheiro: CYPE INGENIEROS, S.A.
- Formato: FIEBDC-3/2002
- Moeda: EUR
- Custos indirectos: 3.00 %
- IVA: 23.00 %

## I Instalações

### IH Tubagens para fluidos

#### IHP Tubagens de polipropileno

**IHP211** m Tubagem de polipropileno copolímero random resistente à temperatura (PP-RCT), "JIMTEN-ALIAXIS".
Tubagem formada por tubo de polipropileno copolímero random resistente à temperatura (PP-RCT), de cor verde, série 3,2, SDR7,4, "JIMTEN-ALIAXIS", de 20 mm de diâmetro exterior e 2,8 mm de espessura. Instalação em superfície. Inclusive material auxiliar para montagem e fixação, acessórios e peças especiais.
Inclui: Marcação. Colocação e fixação de tubos, acessórios e peças especiais. Realização de ensaios.
Critério de medição de projecto: Comprimento medido segundo documentação gráfica de Projecto.
Critério de medição de obra: Medir-se-á o comprimento realmente executado segundo especificações de Projecto.

| Código | Un | Descrição | Rendimento | Preço | Importância |
|---|---|---|---|---|---|
| mt37tpj404k | Ud | Material auxiliar para montagem e fixação das tubagens de polipropileno copolímero random resistente à temperatura (PP-RCT), série 3,2, SDR7,4, "JIMTEN-ALIAXIS", de 20 mm de diâmetro exterior. (material) | 1.000 | 0.19 | 0.19 |
| mt37tpj014kg | m | Tubo de polipropileno copolímero random resistente à temperatura (PP-RCT), de cor verde, série 3,2, SDR7,4, "JIMTEN-ALIAXIS", de 20 mm de diâmetro exterior e 2,8 mm de espessura, segundo NP EN ISO 15874-2, com o preço incrementado em 30% relativamente a acessórios e peças especiais. (material) | 1.000 | 4.85 | 4.85 |
| op00ato010 |  | Aparafusadora. | 1.000 | 0.00 | 0.00 |
| op00mar010 |  | Martelo. | 1.000 | 0.00 | 0.00 |
| op00tal010 |  | Berbequim. | 1.000 | 0.00 | 0.00 |
| mo008 | h | Oficial de 1ª canalizador. (mão de obra) | 0.043 | 25.32 | 1.09 |
| mo107 | h | Ajudante de canalizador. (mão de obra) | 0.043 | 23.99 | 1.03 |
| % | % | Custos directos complementares | 2 % | 7.16 | 0.14 |
|  |  | Custos directos |  |  | 7.30 |
