# Sumidouro para chuveiro executado "in situ"

- Propriedade do ficheiro: CYPE INGENIEROS, S.A.
- Formato: FIEBDC-3/2002
- Moeda: EUR
- Custos indirectos: 3.00 %
- IVA: 23.00 %

## I Instalações

### IS Drenagem de águas

#### ISD Ramais de descarga

**ISD009** Ud Sumidouro para chuveiro executado "in situ".
Sumidouro sifonado extensível de PVC, série Camaleón, modelo S-520 "JIMTEN-ALIAXIS", de saída horizontal de 40 mm de diâmetro e 94 mm de altura mínima, com grelha de aço inoxidável modelo Camaleón 120, de 120x120 mm, acabamento acetinado, para drenagem de chuveiro executado "in situ".
Inclui: Montagem, ligação e verificação do seu correcto funcionamento. Realização de ensaios.
Critério de medição de projecto: Número de unidades previstas, segundo documentação gráfica de Projecto.
Critério de medição de obra: Medir-se-á o número de unidades realmente executadas segundo especificações de Projecto.

| Código | Un | Descrição | Rendimento | Preço | Importância |
|---|---|---|---|---|---|
| mt15rej010wqi | Ud | Sumidouro sifonado extensível de PVC, série Camaleón, modelo S-520 "JIMTEN-ALIAXIS", de saída horizontal de 40 mm de diâmetro e 94 mm de altura mínima, com grelha de aço inoxidável modelo Camaleón 120, de 120x120 mm, acabamento acetinado, para chuveiro executado "in situ". (material) | 1.000 | 76.59 | 76.59 |
| mo008 | h | Oficial de 1ª canalizador. (mão de obra) | 0.162 | 25.32 | 4.10 |
| mo107 | h | Ajudante de canalizador. (mão de obra) | 0.081 | 23.99 | 1.94 |
| % | % | Custos directos complementares | 2 % | 82.63 | 1.65 |
|  |  | Custos directos |  |  | 84.28 |
