# Impermeabilização de chuveiro executado "in situ" com calha de drenagem, sistema "JIMTEN-ALIAXIS"

- Propriedade do ficheiro: CYPE INGENIEROS, S.A.
- Formato: FIEBDC-3/2002
- Moeda: EUR
- Custos indirectos: 3.00 %
- IVA: 23.00 %

## N Isolamentos e impermeabilizações

### NI Impermeabilizações

#### NIH Locais húmidos

**NIH180** Ud Impermeabilização de chuveiro executado "in situ" com calha de drenagem, sistema "JIMTEN-ALIAXIS".
Impermeabilização de paramentos verticais e horizontais de chuveiro executado "in situ" com calha de drenagem, sistema "JIMTEN-ALIAXIS", composta por calha de drenagem de aço inoxidável de 40 mm de largura e 650 mm de comprimento, série Linnum, modelo S-741 "JIMTEN-ALIAXIS", de saída horizontal de PVC de 40 mm de diâmetro, com sifão extraível de 30 mm de altura, filtro de pêlos e embelezador de aço inoxidável acabamento polido, com lâmina impermeabilizante flexível tipo EVAC pré-montada, de 600x600 mm, e lâmina impermeabilizante flexível tipo EVAC, A-145, de 0,42 mm de espessura e 245 g/m², fornecida em rolos de 2 m de comprimento e 1,5 m de largura, fixada ao suporte com cimento cola melhorado C2 E.
Critérios considerados na determinação do preço da unidade de obra: O preço não inclui a formação de pendentes nem o revestimento.
Inclui: Corte e preparação das lâminas de poliolefinas. Espalhamento do cimento cola. Colocação da impermeabilização. Colocação e fixação do kit. Execução de reforços em pontos singulares. Resolução de uniões. Vedação de juntas elásticas. Colocação da grelha.
Critério de medição de projecto: Número de unidades previstas, segundo documentação gráfica de Projecto.
Critério de medição de obra: Medir-se-á o número de unidades realmente executadas segundo especificações de Projecto.

| Código | Un | Descrição | Rendimento | Preço | Importância |
|---|---|---|---|---|---|
| mt15rej034aa | Ud | Calha de drenagem de aço inoxidável de 40 mm de largura e 650 mm de comprimento, série Linnum, modelo S-741 "JIMTEN-ALIAXIS", de saída horizontal de PVC de 40 mm de diâmetro, com sifão extraível de 30 mm de altura, filtro de pêlos e embelezador de aço inoxidável acabamento polido, com lâmina impermeabilizante flexível tipo EVAC pré-montada, de 600x600 mm, para chuveiro executado "in situ". (material) | 1.000 | 284.91 | 284.91 |
| mt09mcr250a | kg | Cimento cola melhorado, C2 E, com tempo de colocação ampliado, segundo NP EN 12004, para a fixação de geomembranas, composto por cimentos especiais, inertes seleccionados e resinas sintéticas. (material) | 11.900 | 0.70 | 8.33 |
| mt15rej100a | m² | Lâmina impermeabilizante flexível tipo EVAC, A-145 "JIMTEN-ALIAXIS", de 0,42 mm de espessura e 245 g/m², fornecida em rolos de 2 m de comprimento e 1,5 m de largura, segundo EN 13956. (material) | 5.250 | 40.80 | 214.20 |
| mo029 | h | Oficial de 1ª aplicador de lâminas impermeabilizantes. (mão de obra) | 1.740 | 24.63 | 42.86 |
| mo067 | h | Ajudante de aplicador de lâminas impermeabilizantes. (mão de obra) | 1.740 | 24.04 | 41.83 |
| % | % | Custos directos complementares | 2 % | 592.13 | 11.84 |
|  |  | Custos directos |  |  | 603.97 |
