# Sumidouro sifonado

- Propriedade do ficheiro: CYPE Ingenieros S.A.
- Formato: FIEBDC-3/2016
- Programa: Gerador de preços para construção civil. CYPE Ingenieros, S.A.
- Data: 06/06/2025
- Moeda: EUR
- Custos indirectos: 3 %
- IVA: 23 %

## A Acondicionamento do terreno

### AS Redes de drenagem horizontais

#### ASI Drenagens em pavimentos

**ASI020** Ud Sumidouro sifonado.
Instalação de sumidouro sifonado de PVC, S-192 "JIMTEN-ALIAXIS", de saída vertical de 40/50 mm de diâmetro, com grelha plana de PVC de 105x105 mm, cor cinzento, para recolha de águas pluviais ou de locais húmidos. Inclusive acessórios de montagem, peças especiais e elementos de fixação.
Inclui: Marcação. Montagem, ligação e verificação do seu correcto funcionamento.
Critério de medição de projecto: Número de unidades previstas, segundo documentação gráfica de Projecto.
Critério de medição de obra: Medir-se-á o número de unidades realmente executadas segundo especificações de Projecto.

| Código | Un | Descrição | Rendimento | Preço | Importância |
|---|---|---|---|---|---|
| mt11suj020aca | Ud | Sumidouro sifonado de PVC, S-192 "JIMTEN-ALIAXIS", de saída vertical de 40/50 mm de diâmetro, com grelha plana de PVC de 105x105 mm, cor cinzento. (material) | 1 | 8.21 | 8.210 |
| mt11var020 | Ud | Kit de acessórios de montagem, peças especiais e elementos de fixação, para saneamento. (material) | 1 | 0.75 | 0.750 |
| mo008 | h | Oficial de 1ª canalizador. (mão de obra) | 0.348 | 25.32 | 8.811 |
| % | % | Custos directos complementares | 2 % | 17.771 | 0.355 |
|  |  | Custos directos |  |  | 18.126 |

## Recursos

**mt11suj020aca** Ud Sumidouro sifonado de PVC
Dados técnicos: Custo energético 141.745 MJ; Emissão de CO2 15.643 kg
Resíduos:
- embalagem: re150101 Embalagens de papel e cartão. (componente de resíduo); rendimento 0.032 kg; Código LER 15 01 01; Massa do elemento 1 kg; Volume 0.001333 m3
