# Válvula de corte

- Propriedade do ficheiro: CYPE Ingenieros S.A.
- Formato: FIEBDC-3/2016
- Programa: Gerador de preços para construção civil. CYPE Ingenieros, S.A.
- Data: 06/06/2025
- Moeda: EUR
- Custos indirectos: 3 %
- IVA: 23 %

## I Instalações

### IF Abastecimento de água

#### IFW Elementos

**IFW010** Ud Válvula de corte.
Válvula de esfera de latão niquelado para enroscar de 3/8".
Inclui: Marcação. Colocação, ligação e verificação do seu correcto funcionamento.
Critério de medição de projecto: Número de unidades previstas, segundo documentação gráfica de Projecto.
Critério de medição de obra: Medir-se-á o número de unidades realmente executadas segundo especificações de Projecto.

| Código | Un | Descrição | Rendimento | Preço | Importância |
|---|---|---|---|---|---|
| mt37sve010a | Ud | Válvula de esfera de latão niquelado para enroscar de 3/8". (material) | 1 | 4.17 | 4.170 |
| mt37www010 | Ud | Material auxiliar para instalações de abastecimento de água. (material) | 1 | 1.4 | 1.400 |
| mo008 | h | Oficial de 1ª canalizador. (mão de obra) | 0.072 | 25.32 | 1.823 |
| mo107 | h | Ajudante de canalizador. (mão de obra) | 0.072 | 23.99 | 1.727 |
| % | % | Custos directos complementares | 2 % | 9.120 | 0.182 |
|  |  | Custos directos |  |  | 9.302 |

## Recursos

**mt37sve010a** Ud Válvula de esfera de latão niquelado para enroscar de 3/8"
Dados técnicos: Custo energético 298.729 MJ; Emissão de CO2 20.121 kg
Resíduos:
- embalagem: re150101 Embalagens de papel e cartão. (componente de resíduo); rendimento 0.072 kg; Código LER 15 01 01; Massa do elemento 1 kg; Volume 0.001333 m3
