# Tubagem de polipropileno copolímero random (PP-R), "JIMTEN-ALIAXIS"

- Propriedade do ficheiro: CYPE Ingenieros S.A.
- Formato: FIEBDC-3/2016
- Programa: Gerador de preços para construção civil. CYPE Ingenieros, S.A.
- Data: 06/06/2025
- Moeda: EUR
- Custos indirectos: 3 %
- IVA: 23 %

## I Instalações

### IH Tubagens para fluidos

#### IHP Tubagens de polipropileno

**IHP114** m Tubagem de polipropileno copolímero random (PP-R), "JIMTEN-ALIAXIS".
Tubagem formada por tubo de polipropileno copolímero random (PP-R), de cor verde com 4 bandas de cor azul, série 5, SDR11, "JIMTEN-ALIAXIS", de 32 mm de diâmetro exterior e 2,9 mm de espessura. Instalação em superfície. Inclusive material auxiliar para montagem e fixação, acessórios e peças especiais.
Inclui: Marcação. Colocação e fixação de tubos, acessórios e peças especiais. Realização de ensaios.
Critério de medição de projecto: Comprimento medido segundo documentação gráfica de Projecto.
Critério de medição de obra: Medir-se-á o comprimento realmente executado segundo especificações de Projecto.

| Código | Un | Descrição | Rendimento | Preço | Importância |
|---|---|---|---|---|---|
| mt37tpj400a | Ud | Material auxiliar para montagem e fixação das tubagens de polipropileno copolímero random (PP-R), série 5, SDR11, "JIMTEN-ALIAXIS", de 32 mm de diâmetro exterior. (material) | 1 | 0.29 | 0.290 |
| mt37tpj010aag | m | Tubo de polipropileno copolímero random (PP-R), de cor verde com 4 bandas de cor azul, série 5, SDR11, "JIMTEN-ALIAXIS", de 32 mm de diâmetro exterior e 2,9 mm de espessura, segundo NP EN ISO 15874-2, com o preço incrementado em 30% relativamente a acessórios e peças especiais. (material) | 1 | 7.44 | 7.440 |
| mo008 | h | Oficial de 1ª canalizador. (mão de obra) | 0.064 | 25.32 | 1.620 |
| mo107 | h | Ajudante de canalizador. (mão de obra) | 0.064 | 23.99 | 1.535 |
| % | % | Custos directos complementares | 2 % | 10.885 | 0.218 |
|  |  | Custos directos |  |  | 11.103 |

Resíduos:
- colocação: mt37tpj010aag; factor de resíduo 0.0273731

## Recursos

**mt37tpj010aag** m Tubo de polipropileno copolímero random (PP-R)
Dados técnicos: Custo energético 64.910 MJ; Emissão de CO2 3.223 kg; Código LER 17 02 03; Massa do elemento 0.67 kg; Volume 0.001117 m3
