# Ramal de descarga, colocado superficialmente

- Propriedade do ficheiro: CYPE Ingenieros S.A.
- Formato: FIEBDC-3/2016
- Programa: Gerador de preços para construção civil. CYPE Ingenieros, S.A.
- Data: 06/06/2025
- Moeda: EUR
- Custos indirectos: 3 %
- IVA: 23 %

## I Instalações

### IS Drenagem de águas

#### ISD Ramais de descarga

**ISD004** m Ramal de descarga, colocado superficialmente.
Ramal de descarga, colocado superficialmente e fixado ao paramento, formado por tubo de PVC, série B, de 32 mm de diâmetro e 3 mm de espessura, que liga o aparelho com o tubo de queda, o colector ou o sifão de pavimento; união colada com adesivo. Inclusive líquido de limpeza, adesivo para tubos e acessórios de PVC, material auxiliar para montagem e fixação, acessórios e peças especiais.
Inclui: Marcação do traçado da tubagem e da localização dos elementos de fixação. Disposição de tubos. Fixação do material auxiliar para montagem e fixação à obra. Montagem, ligação e verificação do seu correcto funcionamento. Realização de ensaios.
Critério de medição de projecto: Comprimento medido segundo documentação gráfica de Projecto.
Critério de medição de obra: Medir-se-á o comprimento realmente executado segundo especificações de Projecto.

| Código | Un | Descrição | Rendimento | Preço | Importância |
|---|---|---|---|---|---|
| mt36tit400a | Ud | Material auxiliar para montagem e fixação das tubagens de PVC, série B, de 32 mm de diâmetro. (material) | 1 | 0.2 | 0.200 |
| mt36tit010ac | m | Tubo de PVC, série B, de 32 mm de diâmetro e 3 mm de espessura, segundo NP EN 1329-1, com o preço incrementado em 10% relativamente a acessórios e peças especiais. (material) | 1.05 | 1.44 | 1.512 |
| mt11var009 | l | Líquido de limpeza para colagem com adesivo de tubos e acessórios de PVC. (material) | 0.02 | 37.6 | 0.752 |
| mt11var010 | l | Cola para tubos e acessórios de PVC. (material) | 0.01 | 47.92 | 0.479 |
| mo008 | h | Oficial de 1ª canalizador. (mão de obra) | 0.086 | 25.32 | 2.178 |
| mo107 | h | Ajudante de canalizador. (mão de obra) | 0.043 | 23.99 | 1.032 |
| % | % | Custos directos complementares | 2 % | 6.153 | 0.123 |
|  |  | Custos directos |  |  | 6.276 |

Resíduos:
- colocação: mt36tit010ac; factor de resíduo 0.08
- colocação: mt11var009 Líquido de limpeza para colagem com adesivo de tubos e acessórios de PVC; factor de resíduo 0.0275

## Recursos

**mt36tit010ac** m Tubo de PVC, série B
Dados técnicos: Custo energético 37.778 MJ; Emissão de CO2 0.560 kg; Código LER 17 02 03; Massa do elemento 0.41 kg; Volume 0.000683 m3
Resíduos:
- embalagem: re150101 Embalagens de papel e cartão. (componente de resíduo); rendimento 0.018 kg; Código LER 15 01 01; Massa do elemento 1 kg; Volume 0.001333 m3
- embalagem: re170201 Madeira. (componente de resíduo); rendimento 0.052 kg; Código LER 17 02 01; Massa do elemento 1 kg; Volume 0.000909 m3
- embalagem: re170203 Plástico. (componente de resíduo); rendimento 0.003 kg; Código LER 17 02 03; Massa do elemento 1 kg; Volume 0.001667 m3

**mt11var009** l Líquido de limpeza para colagem com adesivo de tubos e acessórios de PVC
Dados técnicos: Custo energético 3.819 MJ; Emissão de CO2 0.202 kg; Código LER 20 01 30; Massa do elemento 1 kg; Volume 0.001 m3
Resíduos:
- embalagem: re170203 Plástico; rendimento 0.032 kg
