# Impermeabilização de chuveiro executado "in situ" com sumidouro, sistema "JIMTEN-ALIAXIS"

- Propriedade do ficheiro: CYPE Ingenieros S.A.
- Formato: FIEBDC-3/2016
- Programa: Gerador de preços para construção civil. CYPE Ingenieros, S.A.
- Data: 06/06/2025
- Moeda: EUR
- Custos indirectos: 3 %
- IVA: 23 %

## N Isolamentos e impermeabilizações

### NI Impermeabilizações

#### NIH Locais húmidos

**NIH170** Ud Impermeabilização de chuveiro executado "in situ" com sumidouro, sistema "JIMTEN-ALIAXIS".
Impermeabilização de paramentos verticais e horizontais de chuveiro executado "in situ" com sumidouro, sistema "JIMTEN-ALIAXIS", composta por sumidouro sifonado extensível de PVC, série Camaleón, modelo S-522 "JIMTEN-ALIAXIS", de saída horizontal de 40 mm de diâmetro e 94 mm de altura mínima, com grelha de aço inoxidável modelo Camaleón 120, de 120x120 mm, acabamento acetinado, com lâmina impermeabilizante flexível tipo EVAC pré-montada, de 2,0x1,5 m, e lâmina impermeabilizante flexível tipo EVAC, A-145, de 0,42 mm de espessura e 245 g/m², fornecida em rolos de 2 m de comprimento e 1,5 m de largura, fixada ao suporte com cimento cola melhorado C2 E.
Critérios considerados na determinação do preço da unidade de obra: O preço não inclui a formação de pendentes nem o revestimento.
Inclui: Corte e preparação das lâminas de poliolefinas. Espalhamento do cimento cola. Colocação da impermeabilização. Colocação e fixação do kit. Execução de reforços em pontos singulares. Resolução de uniões. Vedação de juntas elásticas. Colocação da grelha.
Critério de medição de projecto: Número de unidades previstas, segundo documentação gráfica de Projecto.
Critério de medição de obra: Medir-se-á o número de unidades realmente executadas segundo especificações de Projecto.

| Código | Un | Descrição | Rendimento | Preço | Importância |
|---|---|---|---|---|---|
| mt15rej010wrC | Ud | Sumidouro sifonado extensível de PVC, série Camaleón, modelo S-522 "JIMTEN-ALIAXIS", de saída horizontal de 40 mm de diâmetro e 94 mm de altura mínima, com grelha de aço inoxidável modelo Camaleón 120, de 120x120 mm, acabamento acetinado, com lâmina impermeabilizante flexível tipo EVAC pré-montada, de 2,0x1,5 m, para chuveiro executado "in situ". (material) | 1 | 127.93 | 127.930 |
| mt09mcr250a | kg | Cimento cola melhorado, C2 E, com tempo de colocação ampliado, segundo NP EN 12004, para a fixação de geomembranas, composto por cimentos especiais, inertes seleccionados e resinas sintéticas. (material) | 17 | 0.7 | 11.900 |
| mt15rej100a | m² | Lâmina impermeabilizante flexível tipo EVAC, A-145 "JIMTEN-ALIAXIS", de 0,42 mm de espessura e 245 g/m², fornecida em rolos de 2 m de comprimento e 1,5 m de largura, segundo EN 13956. (material) | 5.25 | 40.8 | 214.200 |
| mo029 | h | Oficial de 1ª aplicador de lâminas impermeabilizantes. (mão de obra) | 1.523 | 24.63 | 37.511 |
| mo067 | h | Ajudante de aplicador de lâminas impermeabilizantes. (mão de obra) | 1.523 | 24.04 | 36.613 |
| % | % | Custos directos complementares | 2 % | 428.154 | 8.563 |
|  |  | Custos directos |  |  | 436.717 |

Resíduos:
- colocação: mt09mcr250a; factor de resíduo 0.07
- colocação: mt15rej100a; factor de resíduo 0.035

## Recursos

**mt09mcr250a** kg Cimento cola melhorado
Dados técnicos: Custo energético 3.871 MJ; Emissão de CO2 0.344 kg; Código LER 17 09 04; Massa do elemento 1 kg; Volume 0.000667 m3
Resíduos:
- embalagem: re170203 Plástico. (componente de resíduo); rendimento 0.003 kg; Código LER 17 02 03; Massa do elemento 1 kg; Volume 0.001667 m3

**mt15rej100a** m² Lâmina impermeabilizante flexível tipo EVAC
Dados técnicos: Custo energético 30.517 MJ; Emissão de CO2 1.515 kg; Código LER 17 02 03; Massa do elemento 0.245 kg; Volume 0.000408 m3
Resíduos:
- embalagem: re170203 Plástico; rendimento 0.07 kg
