# Registo de banheira

- Propriedade do ficheiro: CYPE Ingenieros S.A.
- Formato: FIEBDC-3/2016
- Programa: Gerador de preços para construção civil. CYPE Ingenieros, S.A.
- Data: 06/06/2025
- Moeda: EUR
- Custos indirectos: 3 %
- IVA: 23 %

## S Equipamentos fixos e sinalização

### SA Aparelhos sanitários

#### SAB Banheiras

**SAB100** Ud Registo de banheira.
Registo de banheira, modelo S-403 "JIMTEN-ALIAXIS", de 210x260 mm, formado por aro e tampa, sobre a parede de apoio da banheira.
Critérios considerados na determinação do preço da unidade de obra: O preço não inclui o revestimento.
Inclui: Marcação. Fixação do aro. Colocação do registo.
Critério de medição de projecto: Número de unidades previstas, segundo documentação gráfica de Projecto.
Critério de medição de obra: Medir-se-á o número de unidades realmente colocadas segundo especificações de Projecto.

| Código | Un | Descrição | Rendimento | Preço | Importância |
|---|---|---|---|---|---|
| mt30rbj020b | Ud | Registo de banheira, modelo S-403 "JIMTEN-ALIAXIS", de 210x260 mm, formado por aro e tampa. (material) | 1 | 44.14 | 44.140 |
| mo020 | h | Oficial de 1ª construção. (mão de obra) | 0.566 | 24.63 | 13.941 |
| % | % | Custos directos complementares | 2 % | 58.081 | 1.162 |
|  |  | Custos directos |  |  | 59.243 |
